# Grundinstandsetz.u.Ergänzung/Restaurierung u.Baufreimachung
Angebotsaufforderung (GAEB DA XML 3.3, DA83)
Projekt: 00166
Währung: EUR
Bieterkommentare zugelassen: ja
Vergabeart: Öffentliche Ausschreibung
Auftraggeber: BBR Dienstsitz Berlin, Bundesamt für Bauwesen und Raumordnung, Straße des 17. Juni 112, 10623 Berlin, D, Telefon 030-18 401 0; DV-Nummer: 3094-25; Vergabenummer: 3094-25
Erstellt mit: GXML Toolbox V3.3 R20230829, iTWO_64 V25.0.650, 11.02.2026

## 0.1 BAUBESCHREIBUNG
0.1 BAUBESCHREIBUNG

0.1.1 ALLGEMEIN

Das Pergamonmuseum (PMU) bildet auf Grund seiner Größe und Lage den baulichen und räumlichen Mittelpunkt der Museumsinsel in Berlin, die mit ihren fünf solitären Museumsbauten zu einem der großen Museenkomplexe der Welt zählt, ein Status, der 1999 mit der Erklärung zum Weltkulturerbe nachdrücklich bestätigt wurde.

Die drei im Pergamonmuseum beheimateten Museen, das vorderasiatische Museum, das Museum für Islamische Kunst und die Antikensammlung verfügen jeweils über hervorragende Exponate, die weitgehend so in die Museumsarchitektur integriert sind, dass ihre tatsächliche Größe und räumliche Wirkung nachvollziehbar werden.

Das Haus wurde in den Jahren 1907 bis 1930 zunächst von Alfred Messel und dann nach seinem Tod von Ludwig Hoffmann geplant und realisiert.

In den Jahren 2013 bis 2025 wurden der erste Abschnitt des Pergamonmuseums (BA-A)  nach einem Entwurf von O. M. Ungers umfassend instandgesetzt und ergänzt.  Die Sanierung des zweiten Abschnitts hat begonnen und wird bis in die 30er Jahre andauern.

Das Gebäude gliedert sich im Wesentlichen in 5 Ebenen (Geschosse):

Ebene 00 (Kellergeschoss)
Ebene 10 (Erdgeschoss/Hochparterre)
Ebene 20 (mit Zwischenebene 21/22)
Ebene 30 (mit Zwischenebene 31)
Ebene 40 (mit Zwischenebenen 41-44/Dachraum bzw. Dachausstiege)

Es ist in folgende Bauteile unterteilt:

FO - Forum (ehem. Ehrenhof) zwischen den 3 Gebäudeflügeln
4.FL - Vierter Flügel, geplanter Neubau auf dem Forum entlang des Kupfergrabens zwischen NK und SK (Realisierung in Bauabschnitt B)
NK - Nordkopf (an Kupfergraben/Stadtbahntrasse)
NF - Nordflügel (entlang der Stadtbahntrasse)
MN - Mittelbau Nord (Stadtbahntrasse Spreeseite)
MM - Mittelbau Mitte (Pergamonsaal)
MMV - Mittelbau Mitte Vorbau
TE - Tempietto
MS - Mittelbau Süd (Bauabschnitt B)
SF - Südflügel (Bauabschnitt B)
SK - Südkopf (Bauabschnitt B)

Die Lage des Gebäudes auf der Museumsinsel und der Bauteile des PMU ist in den Plananlagen Nr. 1-5 dargestellt.

0.1.2 TEILPROJEKT AuE DES BAUABSCHNITTS  A

Das Teilprojekt AuE und hier der Bereich EöB beinhaltet die Ersteinrichtung öffentlicher Bereiche des Pergamonmuseums.

Hauptgestaltungsmerkmal der Ersteinrichtung für die öffentlichen Bereiche im Pergamonmuseum ist die Integration hochwertiger Komponenten in die Architektur zur Schaffung einer gestalterischen Einheit.

Hochwertig steht für den Einsatz von Einzelanfertigungen und Serienmöbeln bei Verwendung natürlicher Materialien, nachhaltig, würdig alternd, belastbar, strapazierfähig im Museumsalltag, flexibel einsetzbar, reparabel oder nachkaufbar.

Die Ersteinrichtung der öffentlichen Bereiche umfasst die Ausstellungsbereiche, wie Architektursäle der Antikensammlung und Ausstellungsäle des Museums für islamische Kunst, das Tempietto, die Eingangshalle Antikensammlung, die Gastronomie im Innen- und Außenbereich, Seminar, Vortrags- und Besprechungsräume, Museumspädagogik in der späteren Eingangshalle ISL sowie die zusätzliche Nutzung des Theodor-Wiegand- und des Mschattasaales als Veranstaltungs- und Vortragsraum, vornehmlich in den Abendstunden nach dem Museumsbetrieb, z.B. Für Diskussionsveranstaltungen, Festakte, Pressetermine, Eröffnungen, protokollarische und musikalische Veranstaltungen.

0.1.3 BAUSTELLENZUGÄNGE UND -ZUFAHRTEN

Die reguläre Zufahrt zur Baustelle erfolgt am Tor 5 (am Kupfergraben) über eine provisorische Brücke mit einer Breitenbeschränkung von 3 m und einer Höchstlast von 30t.
Die Höhenbeschränkungen für die Durchfahrt der nach Überfahrt der Brücke folgenden Brückenfelder des Bahnviadukt beträgt 3,70 m (Sh Plananlage Nr. 2, Plan-Nr. D10178AUMXX A300 _ÜS0321),

Der Zugang für Personen erfolgt über das benachbarte Tor 5A.
Als Ausweichzufahrt steht Tor 1 (von der Bodestraße entlang der Alten Nationalgalerie, ANG) zur Verfügung.

Abmessungen / Einschränkungen der Zufahrt:

Tor 1 (Bodestraße):
- Notzufahrt für Großgeräte
- zulässige Fahrzeugbreite: 4,00m
- Höhenbeschränkung: 4,50m
- zulässige Höchstlast: 30 t
- Transporte müssen fußläufig begleitet werden

Tor 5:
- zulässige Fahrzeugbreite: 3,00m
- Höhenbeschränkung: 4,00m (max. Durchfahrtshöhe in
  Brückenfeld 1 des Bahnviadukts),
  Durchfahrtshöhe in Brückenfeld 4 und 5 nur 3,70m)
- zulässige Höchstlast: 30 t

0.1.4 TRANSPORTE / TRANSPORTWEGE

Alle Transporte sind mit min. 3 Tagen Vorlauf bei der BauLog anzumelden und mit der Objektüberwachung des AG abzustimmen. Zum Prozedere der Anmeldung von Personen und Transporten wird auf die WBVB verwiesen.

Prinzipiell können alle Räume und Ebenen über Treppenhäuser erreicht werden. Fluchtwege sind ausgeschildert und freizuhalten.

Zu berücksichtigen sind die Niveauversprünge innerhalb des Gebäudes. Sich hieraus ergebende Aufwendungen für den Transport von Material sind zu berücksichtigen.

Die Lichten Breiten von Türöffnungen und Transportwegen müssen bei  der Planung der Transportlogistik vom AN berücksichtigt werden.

Alle Transportmittel müssen gummibereift sein z.B. Hubwagen.

0.1.5 LASTENAUFZUG LA.E1

Als einziger Aufzug für Transporte kann der Lastenaufzug LA E1 im Nordflügel genutzt werden.
Die Nutzung ist jeweils mit 3 Tagen Vorlauf bei der Objektüberwachung anzumelden.

Verbindung zwischen Ebene 10 bis Ebene 40
Kabinenmaße (BxTxH): ca. 2,01 x 1,61 x 2,30m
Türmaße (BxH): ca. 1,20 x 2,30m
Traglast: max. 2.800kg

Über den Lastenaufzug werden erreicht:

- Hellenistischer Saal (MN E20)
  zusätzlich ist eine Treppe mit  7 Steigungen zu überwinden

- Pergamonsaal (MM E20) über den Hellenistischen Saal

- Erste-Reiche-Saal (NF E20)

- Mschattasaal (NF E20)
  zusätzlich ist eine Treppe mit 7 Steigungen zu überwinden.

- Schlütersaal (NK E20), über Erste-Reiche- und Mschattasaal.

- Museum für Islamische Kunst (NF E30)
  zusätzlich ist eine Treppe mit 6 Steigungen zu überwinden

- Gartensaal (NK E30) über NF E30
  zusätzlich ist eine Treppe mit 11 Steigungen zu überwinden

0.1.6 ZUGÄNGE PMU, BA-A

0.1.6.1 ANLIEFERUNG KÜCHE
Anlieferung Küche an der Nordseite NF über eine Treppe mit ca. 11 Steigungen zu NF Ebene 10 (Zugang Gastronomiebereich und Museumspädagogik).

0.1.6.2 DURCHGANG FORUM / TREPPENHAUS E / NF EBENE 10
Zugang Nordseite NF über eine Treppe mit 7 Steigungen zu Ebene 10 (Gastronomiebereich und Museumspädagogik) und Treppenhaus E1.

0.1.6.3 ANLIEFERUNG NORDSEITE MN
Ebenerdige Zugänglichkeit (mit Rampe) von der Nordseite in die Ebene 10 des Mittelbau Nord. Über den Flur der Anlieferung gelangt man hier zum Lastenaufzug LA.E1 über den die Ebenen 20-40 erreichbar sind.

0.1.6.4 ZUGANG MN AN TREPPENHAUS D, Bauteil MN, Ostseite
Eingang Verwaltungsbereich MN. Die ebenerdige Zugänglichkeit über die Decke des Spreekeller ist eingeschränkt durch BE-Flächen des BA-B.
0.1.6.5 ZUGANG MMV, Ostseite
Provisorischer Besuchereingang BA-A. Zugänglichkeit über die Decke des Spreekeller ist eingeschränkt durch BE-Flächen des BA-B.
Der Zugang erfolgt über eine Rampenanlage und/oder Treppe mit 3 Steigungen.  Über diesen Zugang wird die provisorische Kassenhalle MM E10 direkt erreicht. Das Tempietto ist mit der Kassenhalle über 2 Rampen und eine Treppenanlage mit 3 Steigungen erreichbar.

0.1.6.6 KEINE ZUGÄNGE TE, NF, NK VOM FORUM
Der Zugang des Gebäudes über das Forum ist nicht möglich, da diese Fläche vollständig als Baustelleneinrichtungsfläche des BA-B genutzt wird.

## 0.2 LEISTUNGSUMFANG
0.2 LEISTUNGSUMFANG

Dieses Leistungsverzeichnis beinhaltet:

Die Werk- und Montageplanung für die Akustikpaneele und Unterkonstruktionen einschl. Befestigungen.
Die Anlieferung und Anbringung von Akustikpaneelen, einschl. Unterkonstruktionen.
Die Ausführung erfolgt gemäß:
ATV DIN 18299 "Allgemeine Regelungen für Bauarbeiten jeder Art"
ATV DIN 18340 "Trockenbauarbeiten"

## 0.3 BAUABLAUF LEISTUNGEN DES AN
0.3 BAUABLAUF LEISTUNGEN DES AN

0.3.1 Geplanter Bauablauf
In der Regel werden die Arbeiten in den verschiedenen Bauteilen parallel ausgeführt, trotzdem ist auch mit Arbeitsunterbrechungen durch abschnittsweise Ausführung zu rechnen.

0.3.2 Ausführungsunterlagen
Die Ausführung erfolgt auf Grundlage der vorliegenden Vergabeunterlagen mit Leistungsbeschreibung
einschl. Anlagen, sowie den Angaben der Objektüberwachung unter Berücksichtigung der VOB Teil B und C und der gültigen Normen und Vorschriften, Regeln der Bautechnik/Baukunst, WBVB, Technischen Vorbemerkungen, etc.

0.3.3 Werk- und Montageplanung
Erstellung der Werk- und Montageplanung für die Bauteile unmittelbar nach Auftragserteilung.

0.3.4 Transportbedingungen

0.3.4.1 Einbauort in fertiggestelltem  Gebäude
Der Gebäudeteil, in dem die Leistungen ausgeführt werden, ist selbst keine Baustelle. Es handelt sich um ein fertig gestelltes, endgereinigtes Gebäude. Hinsichtlich der Anbringung der Deckenelemente im Gebäude ist dieser Sachverhalt zu berücksichtigen.

0.3.4.2 Baustellenzu- und Ausfahrt
Es wird verwiesen auf die WBVB und die Plananlagen
Zeichnungs-Nr.:
D10178AUMXXA300_ÜS0321B
D10178AUMXXA300_ÜS0021B

0.3.4.3  Transportanmeldung
Die Anlieferung ist mit einem Vorlauf von mindestens 3 Arbeitstagen schriftlich bei der Objektüberwachung anzumelden. Die Koordination aller Baustellenanlieferungen obliegt der projektübergreifenden Baulogistik BauLog.

0.3.4.4 Transportweg im Gebäude
Die Akustikpaneele sind im Bauteil Nordflügel (NF) in der Räumen Nr. R10.503 und R10.527 der Ebene 10 (Erdgeschoss)  anzubringen. Transportwege sind in Pkt. 0.1.4 bis 0.1.6 der Baubeschreibung erläutert.

## 0.4 TECHNISCHE VORBEMERKUNGEN
0.4 TECHNISCHE VORBEMERKUNGEN

0.4.1 Bemessung/Statische Nachweise
Die Bemessung der Materialstärken, Verankerungen, Befestigungs- und Verbindungsmittel ist Leistung des AN und in die Einheitspreise einzukalkulieren. Dabei sind die vom AG vorgegebene formale Gestaltung und die im Leistungsverzeichnis beschriebenen Konstruktionsmerkmale einzuhalten. Maßliche Abweichungen von im fertigen Zustand sichtbaren Bauteilen sind nur nach schriftlicher Genehmigung des AG zulässig.

0.4.2 Verankerung/Befestigung
Die Befestigung der Konstruktionen des AN darf nur mit bauaufsichtlich zugelassenen Befestigungsmitteln erfolgen. Sollten keine Dübelsysteme mit bauaufsichtlicher Zulassung für den vorgesehenen Verwendungszweck verfügbar sein, so hat der AN die Gebrauchstauglichkeit der von ihm gewählten Befestigungsmittel im Einzelfall nachzuweisen und die entsprechenden notwendigen Versuche und Nachweise zu erbringen.
Befestigungen und Verbindungen sind grundsätzlich verdeckt anzuordnen. Befestigungsuntergründe sind fertig verputzte und gemalerte Gewölbedecken aus Mauerwerk aus Vollziegeln, dass aus der Bauzeit des Museum in den Jahren 1910-1930 stammt.

Im Bereich der Gewölbedecke sind Elektrokabel unter Putz verlegt, deren Lage im Bereich der Befestigungspunkte der Paneelabhängungen vor Beginn der Bohrarbeiten mit Metallsuchgeräten zu sondieren ist.

0.4.3 Kennzeichnung/Beschriftung
Sämtliche Teile müssen bis zur Abnahme an leicht einsehbarer Stelle mit einer dauerhaften, gut lesbaren Beschriftung versehen sein. Die Beschriftung muss Angaben zu LV-Pos.-Nr., Raum-Nr.,und sonstige für die Zuordnung und Prüfung relevante Angaben enthalten. Die Beschriftung darf nicht an den Teilen selbst, sondern nur auf Schildern oder Aufklebern angebracht werden, die rückstandlos und ohne Beschädigung des Untergrundes vom AN zu entfernen sind.

0.4.4 Schutzmaßnahmen, Erstreinigung
Transport von Materialien dürfen nur mit mit gummibereiften Hubwagen erfolgen, deren Bereifung sauber ist und die keine Spuren auf den Bodenbelägen hinterlässt.
Transportwege und Arbeitsflächen  innerhalb der Räume sind vor Beginn de Arbeiten mit einer Schutzabdeckung zu versehen (gem. LV-Abschnitt 2.1).

Bauteile und Konstruktionen des AN sind in sauberem Zustand zu montieren.
Sichtbar bleibende Oberflächen sind bis zur Abnahme mit einem wirksamen Oberflächenschutz, z.B. Abzieh-Schutzfolien und Kantenschutz aus Schaumstoff- oder Kartonabdeckungen, zu versehen.
Die Bauüberwachung des AG kann ein früheres Entfernen des Oberflächenschutzes anweisen.
Bei Einbauteilen, die mit besonderen Schutzvorrichtungen versehen sind, dürfen die Schutzteile erst nach Abstimmung mit der Bauleitung des AG entfernt werden. Das Entfernen von Schutzvorrichtungen ist Leistung des AN. Alle von ihm erstellten Konstruktionen sind vom AN vor der Abnahme feinzureinigen.
Sämtliche Verpackungsmaterialien sind vom AN unverzüglich nach Aufstellung/Montage wieder mitzunehmen und ordnungsgemäß zu entsorgen. Diese Leistungen werden nicht gesondert vergütet und sind in die jeweiligen Einheitspreise einzurechnen.

0.4.5 Maßtoleranzen
Maßabweichungen der Vorgewerke innerhalb der nach DIN 18202 zulässigen Toleranzen sind vom AN ohne besondere Vergütung auszugleichen. Werden vom AN größere Maßabweichungen als nach DIN 18202 und 18203 zulässig festgestellt, sind die ggf. erforderlichen Zusatzmaßnahmen vor Fertigungsbeginn mit dem AG zu vereinbaren.

0.4.6 Emissionsarmut
Der AG legt besonderen Wert auf die Umwelt- und Gesundheitsverträglichkeit der zur Ausführung kommenden Stoffe und Materialien, insbesondere auf die Sicherstellung einer gesunden Raumluftqualiät in den Innenräumen des Gebäudes. Die Umwelt- und Gesundheitsverträglichkeit der zur Ausführung kommenden Stoffe ist durch das Gütesiegel "Blauer Engel" oder gleichwertige Gütenachweise zum Nachweis der Einhaltung der Anforderungen an die Umwelt- und Gesundheitsverträglichkeit entsprechend des Gütesiegels "Blauer Engel" nachzuweisen.

Sämtliche Materialien, insbesondere Holzwerkstoffe, Kleber und Lacke, müssen schadstofffrei, sehr emissionsarm und geruchslos sein. Sie dürfen die Raumlufthygiene in Innenräumen nicht negativ beeinträchtigen. Alle Materialien müssen formaldehydfrei sein.
Ggf. werden entsprechende Raumluftmessungen durch einen Gutachter durchgeführt.

## 3094-25 Akustikpaneele, Deckenelemente DIN 18 340 VE A 6.418.01
Datum: 11.02.2026

### Bereich 1 BAUSTELLENEINRICHTUNG

#### Abschnitt 1.1 Gerüst

*Hinweis: HINWEIS Gerüst*
HINWEIS
Die nachfolgend beschriebenen Fahrarbeitsbühnen sind für die Montage der Akustikpaneele nach Pos. 3.2.10 bestimmt.
Die Größe der Arbeitsbühnen sowie die Ausführung und die Gerüsthöhen erfolgen nach Wahl des AN und richten sich nach den Erfordernissen der Montage hinsichtlich der Unterkanten der Paneele und der UK des Befestigungsgrundes (Abhanghöhen von +2,45 m bis 4,30 m über OKFF).

Da die Arbeitsgerüste dürfen nur auf Schutzabdeckungen fahren (sh. Pos. 2.1.10). durch die die fertigen Bodenflächen aus Naturstein und Terrazzo geschützt werden. Die Gerüste müssen gummibereift sein. Die Gerüste sind sauber anzuliefern und müssen nach Gebrauch und vor dem Abbau abgesaugt werden.

Die Arbeitsbühnen müssen innerhalb der Geschossebenen entsprechend der im Übersichtsplan
„D10178PMU10A611_ÜS1010_P-“ gekennzeichneten Arbeitsbereiche umgesetzt werden.
Die Leistung zum Umsetzen wird nicht gesondert vergütet.

**1.1.10 Aufbauen fahrbare Arbeitsbühne 2kN/m2 H 2-3m**
STLB-Bau 2025-10 001
Aufbauen fahrbare Arbeitsbühne DIN EN 1004-1, Lastklasse 3 (2 kN/m2), Höhe der Arbeitsplattform über 2 bis 3 m, im Gebäude.
Menge: 2,000 St
Leistungsbereichkatalog: 001
DIN276-1_08: 392
DIN276_18: 392

**1.1.20 Abbauen fahrbare Arbeitsbühne 2kN/m2 H 2-3m**
STLB-Bau 2025-10 001
Abbauen fahrbare Arbeitsbühne DIN EN 1004-1, Lastklasse 3 (2 kN/m2), Höhe der Arbeitsplattform über 2 bis 3 m, im Gebäude.
Menge: 2,000 St
Leistungsbereichkatalog: 001
DIN276-1_08: 392
DIN276_18: 392

**1.1.30 Gebrauchsüberlassung fahrbare Arbeitsbühne 2kN/m2 H 2-3m**
STLB-Bau 2025-10 001
Gebrauchsüberlassung für fahrbare Arbeitsbühne DIN EN 1004-1,
Positionsmenge = Produkt aus '2' (Gebrauchsüberlassungsmenge)

mal '4' (Gebrauchsüberlassungsdauer)

Lastklasse 3 (2 kN/m2), Höhe der Arbeitsplattform über 2 bis 3 m, im Gebäude.
Menge: 8,000 StWo
Leistungsbereichkatalog: 001
DIN276-1_08: 392
DIN276_18: 392

#### Abschnitt 1.2 Besondere Schutzmaßnahmen herstellen

**1.2.10 Schutzabdeckung Fußböden Vlies/Hartfaserplatten herstellen**
Vor Beginn der Transport- und Montagearbeiten
Schutzabdeckung endfertiger Oberflächen von Böden aus Naturstein und Terrazzo herstellen.

Abdeckung bestehend aus folienkaschiertem Vlies,
Stärke mind. 220 g/m2,
Zusätzliche Abdeckung aus Hartfaserplatten,
Dicke über 5 bis 8 mm,
Fugen zwischen den Platten mit geeignetem Klebestreifen verschlossen.

Etwaige Verklebung auf dem Untergrund müssen beschädigungsfrei und rückstandslos entfernbar sein.

Die Beseitigung der Schutzmaßnahmen ist in Pos. 2.1.10 erfasst.
Menge: 200,000 m2

**1.2.20 Schutzabdeckung Wandbekleidungen Vlies/Hartfaserplatten herstellen**
Vor Beginn der Transport- und Montagearbeiten Schutzabdeckung endfertiger vertikaler Oberflächen herstellen:
- Türleibungen, Türen der Eingänge bis in 2,50 m Höhe
- Holz-Sockelbekleidungen der Wände und Stützen, bis ca. 100 cm Höhe

Abdeckung aus folienkaschiertem Vlies,
Stärke mind. 220 g/m2,
Zusätzliche Abdeckung aus Hartfaserplatten,
Dicke über 5 bis 8 mm,  auf Lattung aus Holz, als Unterkonstruktion / Stabilisierung.
Fugen zwischen den Platten mit geeignetem Klebestreifen verschlossen.

Befestigungen beschädigungsfrei und rückstandslos entfernbar.

Die Beseitigung der Schutzmaßnahmen ist in Pos. 2.1.20 erfasst.
Menge: 75,000 m2

### Bereich 2 ABBRUCHARBEITEN UND BAUABFÄLLE

*Hinweis: Abbrucharbeiten und Bauabfälle*
Abbrucharbeiten und Bauabfälle

1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

- Merkblatt 1 „Bauherrenpflichten im Land Berlin - Anforderungen der Abfallwirtschaftsbehörde“ von der Senatsverwaltung für Umwelt / Abfallbehörde (vgl. Letzte Aktualisierung 11/21)
- Merkblatt 2 „Hinweise zur Entsorgung von Gefährlichen Abfällen, die bei Baumaßnahmen im Land Berlin anfallen“ von der Senatsverwaltung für Umwelt / Abfallbehörde (vgl. Letzte Aktualisierung 07/23)
- Merkblatt 4 „Hinweise zur Entsorgung von mineralischen Bauabfällen, die bei den Baumaßnahmen im Lande Berlin anfallen“ von der Senatsverwaltung für Umwelt / Abfallbehörde (vgl. Letzte Aktualisierung 07/23)

Die Deklarationsanalytik und die verbindliche Abfalldeklaration erfolgen grundsätzlich über den Auftraggeber und seinen hierfür Bevollmächtigten.

Eigenständig durch den Auftragnehmer genommene Proben Und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

Aufschütten der Haufwerke
Transport der Abfälle zum Container bzw. zur Haufwerksfläche
sortenreine Demontage
Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall

Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel „A“ zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. Gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

- Name und Anschrift des Abfallerzeugers
- Anfallstelle
- Abfallart, Abfallschlüssel und Abfallmenge, Materialklasse
- Name und Anschrift des Transporteurs
- Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 „Hinweise zur Entsorgung von gefährlichen Abfällen, die bei Baumaßnahmen im Land Berlin anfallen“ von der Senatsverwaltung für Umwelt / Abfallbehörde ist in der jeweils aktuellen Fassung (vgl. Letzte Aktualisierung 07/23) zu beachten.

Für den Transport der Abfälle ist eine gültige Transportgenehmigung bzw. Erlaubnis für Sammler, Beförderer, Händler und Makler von gefährlichen Abfällen oder eine Anzeige von Sammlern, Beförderern, Händlern und Maklern von Abfällen erforderlich. Diese ist nach Aufforderung der Vergabestelle unverzüglich vorzulegen, jedoch spätestens vor Auftragserteilung. Die Fahrzeuge sind während des Transportes von gefährlichen Abfällen auf öffentlichen Straßen mit der Warntafel „A“ zu kennzeichnen.

Grundlage des Nachweisverfahrens bildet die Verordnung über Verwertungs- und Beseitigungsnachweise (Nachweisverordnung) vom 20.10.2006, in Kraft gesetzt am 01.02.2007. Ab dem 01.04.2010 ist das elektronische Nachweisverfahren bei den gefährlichen Abfällen anzuwenden.

Im BBR wird für die Online-Dienste das Software-Programm „ZEDAL“ von der ZEDAL AG in Recklinghausen eingesetzt.

Die Entsorgung gefährlicher Abfälle erfolgt über Einzelentsorgungsnachweise.

Nur in Ausnahmefällen ist nach vorheriger Beantragung und Freigabe seitens des BBR Abfallbeauftragten eine Entsorgung Über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.
.

#### Abschnitt 2.1 Besondere Schutzmaßnahmen beseitigen

**2.1.10 Schutzabdeckung Fußböden Vlies/Hartfaserplatten beseiitigen**
Vollständige und rückstandslose Beseitigung der Schutzabdeckung der Pos. 1.2.10 nach Aufforderung durch die Objektüberwachung des AG.
Menge: 200,000 m2

**2.1.20 Schutzabdeckung Wandbekleidungen Vlies/Hartfaserplatten beseiitigen**
Vollständige und rückstandslose Beseitigung der Schutzabdeckung der Pos. 1.2.20 nach Aufforderung durch die Objektüberwachung des AG.
Menge: 75,000 m2

### Bereich 3 BAUKONSTRUKTION

#### Abschnitt 3.1 Übergeordnete Leistungen

**3.1.10 Einweisung**
*** Pauschalposition
Der AN hat für seine Leistungen eine Einweisung für den Nutzer durchzuführen. Die Einweisung beinhaltet alle Elemente, für die Bedienung, Pflege und Wartung durch den Nutzer erforderlich sind. Der AN hat ein Einweisungsprotokoll zu fertigen, welches durch den Nutzer zu unterzeichnen ist. Pflegeanleitungen, Wartungsbeschreibungen, Bedienmaterial, (wie Werkzeuge, Schlüssel) sind zur Einweisung vorzulegen jedoch nicht zu übergeben.
Menge: 1,000 psch

**3.1.20 Werkstatt- und Montageplanung**
*** Pauschalposition
Werk- und Montageplanung in detaillierter, ausführungsreifer Form für alle beschriebenen Leistungen. Unter Beachtung der Einbausituation, der Anschlussbedingungen an Bestandsbauteile, und der planmäßigen Bauteilgeometrien, einschl. erdorderlicher Bemessung sämtlicher Bauteile,
einschl. Abstimmung der Planung mit dem Architekten des AG.

Werk- und Montagepläne sind 2-fach in Papierform zur Prüfung einzureichen. Etwaige Korrekturen aus der Prüfung sind vom AN einzuarbeiten.
Vom Architekten des AG freigegebene Pläne mit eingearbeiteten Korrekturen sind 2-fach in Papierform sowie in Dateiform (dwg, plt, pdf) an den AG zu übergeben.

Erstellen eines Montageablaufplan. Dazu gehören u.a. Die Angabe der Aufstellorte der Transporteinrichtungen und des Materials,  Angaben über Anlieferzeiten und Angaben über ggf. notwendige Hilfs- und Schutzmaßnahmen.

Eine Aufstellung über alle von AN vorgesehenen, mit den vorgesehenen Planinhalten, Vorlageterminen sowie Korrekturumlaufzeiten und Freigabe- bzw. Bearbeitungszeiten ist vom AN spätestens 10 Werktage nach Auftragsvergabe vorzulegen.

Folgende Planprüfzeiten sind je Planpaket zu berücksichtigen:
Architekt / Fachplaner: 3 Wochen

Folgepakete können erst nach Abschluss der Prüfzeit des Vorgängerpaketes eingereicht werden.
Menge: 1,000 psch

**3.1.30 Muster**
*** Pauschalposition
Muster der in diesem Leistungsverzeichnis
aufgeführten, zur Montage vorgesehenen Elemente,
Materialien und Oberflächen vorlegen und nach
Aufforderung durch den AG wieder beseitigen, wie:

1. Ein Deckenpaneel-Segment im ausgeschriebenen Farbton
2. Alle zur Befestigung verwendeten Elemente im ausgeschriebenen Farbton

Die Muster sind dem AG spätestens 24 Werktage nach
Aufforderung zur Bemusterung vorzulegen.
Menge: 1,000 psch

#### Abschnitt 3.2 Akustikpaneele, Deckenelemente

**3.2.10 Akustikpaneele 1200mm x 300mm x 40mm inkl. Befestigung**
Akustikpaneele,
Anbringung an gemauerten verputzen Gewölbedecken,
Lichte Raumhöhe bis 4,30 m,
Akustikpaneele 1200mm/ 300mm/ 40mm,
In 30 Reihen mit je 3 Paneelen,
in 20 Reihen mit je 4 Paneelen,
Genaue Anbringung gemäß der Ausführungsplanung.

Maße - Akustikpaneele:
L/H/B 1200mm / 300mm / 40mm,
Höhe UK Paneel = +38,15 m; +2,45 m über OKFF

Akustikdecke besteht aus:
Paneele
Tragstruktur
Befestigung

I. Paneele
Rahmenlose Absorber aus Glaswolle,
Dicke d=40mm, Farbe Weiß, ähnlich RAL 9003.

Leitfabrikat:

Hersteller und Typ
'Akustikpaneel, Absorber aus Glaswolle, von Ecophon Deutschland, Typ Solo Baffle, Farbton "White Frost"'

oder gleichwertig,
Hersteller/ Typ '....................................................' vom Bieter einzutragen

Mit dem Angebot sind Produktdatenblätter vorzulegen, aus denen die Einhaltung der vorgegebenen Qualität hervorgehen.

II. Tragstruktur
Montage von 10 Paneel‑Feldern,
davon 6 Felder mit 5 Reihen à 3 Paneele je Reihe, Reihenabstand beträgt 30cm, je Feld 4 Abhangpunkte,
sowie 4 Felder mit 5 Reihen à 4 Paneele je Reihe, Reihenabstand beträgt 30cm, je Feld 6 Abhangpunkte.
Verbindung der Paneele innerhalb der Reihen über Verbindungs‑stifte, Befestigung der Paneele an T‑Hauptschienen mittels entsprechenden Paneelclips, Kopplung der Hauptschienen über 90° versetzte T‑Verbindungsprofile, Achsabstände und Raster gemäß Planung, Aufhängung an verstellbaren Schnellspannabhängern mit Deckenhaken an der Hauptschiene, variable Länge zur Höheneinstellung und zum Ausgleich der Gewölbedecke, einschl. aller Befestigungs‑ und Verbindungsmittel.

III. Befestigung
Montagewinkel/ Lochlasche nach Wahl des AN, verdübelt in tragfähiger Rohdecke, Untergrund Gewölbedecke mit zwei lagigem Unter /Oberputz oder drei lagigem Aufbau Bestand/Ausgleich/Oberputz, Traglast muss entsprechend Notwendigkeit gewährleistet sein,
einschl. Aller Befestigungs‑ und Verbindungsmittel, sichtbare Metallteile mit geeignetem Korrosionsschutz.
Hinweis: Gewölbedecke mit Einzelverkabelung, daher Prüfung mit Metallsuchgerät auf Kabel vor jeder Bohrstelle.

Exakte Montage entsprechend der Ausführungsplanung.

Alle sichtbaren Metallteile von Tragstruktur und Befestigungenkorrosionsgeschützt mit weißer Farbbeschichtung.

'..........'
Ausführung gemäß Zeichnung,
Zeichnungs-Nr.:
D10178PMU10A611_ÜS1010_P-
D10178PMU10A611_DA1120CPA

Einbauort:
Bauteil NF, Ebene 10, Raum R10.503, Werkraum Museumspädagogik
Bauteil NF, Ebene 10, Raum R10.527, Werkraum Museumspädagogik
Menge: 170,000 St
DIN276_18: 610

### Bereich 4 DOKUMENTATION

#### Abschnitt 4.1 Dokumentation

**4.1.10 Dokumentation nach DRL-MI-PMU**
*** Pauschalposition
Dokumentation unter Zugrundelegung des

Allgemeinen Anhangs:
"Kennzeichnungs-, Strukturierungs- und CAD-Vorgaben"
(Anlage zur Leistungsbeschreibung)

Und der gewerkespezifischen Anhänge:
"Ausführende Hochbau-Bauwerk/Baukonstruktion
Kostengruppe 300" (Anlage zur Leistungsbeschreibung)
"Ausführende Gewerke Hochbau - Technische Bauteile des Gebäudes, Kostengruppe 300" (Anlage zur Leistungsbeschreibung)

Die Anforderungen an die vom AN zu erstellende Dokumentation zu Art und Umfang der Kennzeichnung, zur Anwendung des AKS sowie zu CAD- Vorgaben werden nach Auftragserteilung entsprechend der Kapitel 1, 2 und 3 und den zugehörigen Anhängen/ Formatvorlagen in Kapitel 6 der Dokumentationsrichtlinie DRL-MI-PMU 06/2013 konkretisiert.

Die vollständige Dokumentationsrichtlinie kann auf der Homepage des BBR www.bbr.bund.De unter Baubereich/ Baufachlicher Service / Dokumentationsrichtlinie / DRL-Pergamonmuseum (DRL-MI-PMU) eingesehen werden.

Umfang und Format:

Die Zeichnungen und sonstige Unterlagen sind in Papierform
3-fach zu übergeben.

Neben der Papierform sind alle genannten Unterlagen (z.B. Herstellerunterlagen, Eignungsnachweise gem. BASt, ...) als Dateien in einem Austauschformat (digital, gemäß Dokumentationsrichtlinie) dem AG 3-fach auf Datenträger zur Verfügung zu stellen. Dabei müssen Struktur, Nummerierung und Sortierung der digitalisierten Dokumentation der Papierdokumentation entsprechen.

Sämtliche vom AN vorgelegten Unterlagen (z.B. Beschreibungen, Berechnungen, Abnahme-, Einweisungs-, und Prüfprotokolle, Nachweise zur Bauart, Bauproduktdatenblätter, Sicherheitshinweise, Wartungs- und Pflegehinweise sowie Montage- und Werkzeichnungen) müssen eine einfache örtliche Zuordnung aufweisen.

Der Dokumentationsschein ist zu verwenden.

Die Dokumentation ist parallel zur Ausführung der Bauleistung zu erstellen und fortzuschreiben.
Im Rahmen der Erstellung von Werkzeichnungen und/oder Montageplänen gemäß gewerkespezifischem Anhang für Ausführenden Hochbau (Punkt 6.) auf Basis des letztgültigen realisierten Ausführungsstandes sowie des letztgültigen Architektenplanstandes ist zu beachten, dass wesentliche Änderungen gegenüber der vom AG übergebenen Planung vom AN besonders kenntlich zu machen sind. Wesentlich sind Änderungen, die sich auch in Maßstab und Darstellung der Planung des AG auswirken. Soweit sich ferner im Zuge der Ausführung der Leistungen des AN Änderungen gegenüber seiner eigenen Werkplanung ergeben, sind diese vom AN ebenfalls besonders kenntlich zu machen.

Bis spätestens 3 Wochen vor (Teil-) Abnahme der Bauleistung Ist die Bestandsdokumentation komplett vom Auftragnehmer über die Objektüberwachung an den Auftraggeber zu übergeben.

Auf die WBVB wird verwiesen.

Hinweis:
Diese Position beinhaltet auch Grund- und Nebenleistungen nach der VOB/ Teil C, die bei der Bildung des EP entsprechend zu berücksichtigen sind.
Menge: 1,000 psch

### Bereich 5 STUNDENLOHNARBEITEN

#### Abschnitt 5.1 Stundenlohnarbeiten

**5.1.10 Obermonteur/-in sämtliche Kosten/Zuschläge**
STLB-Bau 2025-10 091
Stundenlohnarbeiten durch Obermonteur/-in
der Verrechnungssatz für die jeweilige Arbeitskraft umfasst sämtliche Aufwendungen wie Lohn- und Gehaltskosten, Lohn- und Gehaltsnebenkosten, Zuschläge, lohngebundene und lohnabhängige Kosten, sonstige Sozialkosten, Gemeinkosten, Wagnis und Gewinn.
Menge: 10,000 h
Leistungsbereichkatalog: 091
DIN276-1_08: 399
DIN276_18: 399

**5.1.20 Monteur/-in sämtliche Kosten/Zuschläge**
STLB-Bau 2025-10 091
Stundenlohnarbeiten durch Monteur/-in
der Verrechnungssatz für die jeweilige Arbeitskraft umfasst sämtliche Aufwendungen wie Lohn- und Gehaltskosten, Lohn- und Gehaltsnebenkosten, Zuschläge, lohngebundene und lohnabhängige Kosten, sonstige Sozialkosten, Gemeinkosten, Wagnis und Gewinn.
Menge: 10,000 h
Leistungsbereichkatalog: 091
DIN276-1_08: 399
DIN276_18: 399

**5.1.30 Helfer/-in sämtliche Kosten/Zuschläge**
STLB-Bau 2025-10 091
Stundenlohnarbeiten durch Helfer/-in
der Verrechnungssatz für die jeweilige Arbeitskraft umfasst sämtliche Aufwendungen wie Lohn- und Gehaltskosten, Lohn- und Gehaltsnebenkosten, Zuschläge, lohngebundene und lohnabhängige Kosten, sonstige Sozialkosten, Gemeinkosten, Wagnis und Gewinn.
Menge: 10,000 h
Leistungsbereichkatalog: 091
DIN276-1_08: 399
DIN276_18: 399
